# Kit - Rejilla y marco diseño 1, ac. inox. 10x10cm, desagüe DN 50

- Propiedad del archivo: CONSTRUNARIO
- Formato: FIEBDC-3/2012
- Programa: Construnario Versión 3.51
- Fecha de los precios: 28/10/2022
- Divisa: EUR
- Código: schluter-sys (01/11/2022)

**PSLUPSLUKIT5.3_DN5** u Kit - Rejilla y marco diseño 1, ac. inox. 10x10cm, desagüe DN 50

| Código | Ud | Descripción | Rendimiento | Precio | Importe |
|---|---|---|---|---|---|
| PSLUKDR10ED1 | u | Schlüter®-KERDI-DRAIN - Set rejilla c/marco y s/tornillos, diseño 1, p/desagüe hor., 10x10cm, , acero inox. cepillado (material) | 1.000 | 52.04 | 52.04 |
| KDBV50GVB | u | Schlüter®-KERDI-DRAIN - Ablauf V DN50 (material) | 1.000 | 95.12 | 95.12 |
|  |  | Costes directos |  |  | 147.16 |

## Recursos

**PSLUKDR10ED1** u Schlüter®-KERDI-DRAIN - Set rejilla c/marco y s/tornillos, diseño 1, p/desagüe hor., 10x10cm, , acero inox. cepillado
Código EAN: 4011832134234

**KDBV50GVB** u Schlüter®-KERDI-DRAIN - Ablauf V DN50
Código EAN: 4011832146916
