# Kit - Rejilla y marco diseño 4, elemento para insertar recubrimiento 10x10cm, desagüe DN 50

- Propiedad del archivo: CONSTRUNARIO
- Formato: FIEBDC-3/2012
- Programa: Construnario Versión 3.51
- Fecha de los precios: 28/10/2022
- Divisa: EUR
- Código: schluter-sys (01/11/2022)

**PSLUPSLUKIT7.7_DN7** u Kit - Rejilla y marco diseño 4, elemento para insertar recubrimiento 10x10cm, desagüe DN 50

| Código | Ud | Descripción | Rendimiento | Precio | Importe |
|---|---|---|---|---|---|
| PSLUKDR10ED4GV | u | Schlüter®-KERDI-DRAIN - Set rejilla p/insertar recubrimiento c/marco y s/tornillos, diseño 4, p/desagüe hor. Kerdi Drain B, 10x1 (material) | 1.000 | 60.9 | 60.90 |
| PSLUKDBV70 | u | Schlüter®-KERDI-DRAIN - Set de desagüe vertical DN 70 sin sifón (material) | 1.000 | 49.66 | 49.66 |
|  |  | Costes directos |  |  | 110.56 |

## Recursos

**PSLUKDR10ED4GV** u Schlüter®-KERDI-DRAIN - Set rejilla p/insertar recubrimiento c/marco y s/tornillos
Código EAN: 4011832134197

**PSLUKDBV70** u Schlüter®-KERDI-DRAIN - Set de desagüe vertical DN 70 sin sifón
Código EAN: 4011832134388
