# Kit - Rejilla y marco diseño 1, ac. inox. V4A c/tornillos 10x10cm, desagüe DN 50

- Propiedad del archivo: CONSTRUNARIO
- Formato: FIEBDC-3/2012
- Programa: Construnario Versión 3.51
- Fecha de los precios: 28/10/2022
- Divisa: EUR
- Código: schluter-sys (01/11/2022)

**PSLUPSLUKIT8.2_DN1** u Kit - Rejilla y marco diseño 1, ac. inox. V4A c/tornillos 10x10cm, desagüe DN 50

| Código | Ud | Descripción | Rendimiento | Precio | Importe |
|---|---|---|---|---|---|
| PSLUKDR10V4AD1SGV | u | Schlüter®-KERDI-DRAIN - Set rejilla V4A c/marco y tornillos, diseño 1 p/desagüe hor. Kerdi Drain Base, 10x10cm, , acero inox. cep (material) | 1.000 | 73.91 | 73.91 |
| PSLUKDBV100 | u | Schlüter®-KERDI-DRAIN - Set de desagüe vertical DN 100 sin sifón (material) | 1.000 | 49.66 | 49.66 |
|  |  | Costes directos |  |  | 123.57 |

## Recursos

**PSLUKDR10V4AD1SGV** u Schlüter®-KERDI-DRAIN - Set rejilla V4A c/marco y tornillos
Código EAN: 4011832134135

**PSLUKDBV100** u Schlüter®-KERDI-DRAIN - Set de desagüe vertical DN 100 sin sifón
Código EAN: 4011832134395
