# Schlüter®-KERDI-SHOWER-TB - Panel c/pendiente 2 %, para Schlüter Kerdi Drain, 100x100cm, x22mm

- Propiedad del archivo: CONSTRUNARIO
- Formato: FIEBDC-3/2012
- Programa: Construnario Versión 3.51
- Fecha de los precios: 28/10/2022
- Divisa: EUR

**PSLUKSTB1000** u Schlüter®-KERDI-SHOWER-TB - Panel c/pendiente 2 %, para Schlüter Kerdi Drain, 100x100cm, x22mm
Precio: 100.51
Schlüter®-KERDI-SHOWER-TB es un panel de dos piezas con pendiente de 2 % para duchas a nivel de suelo. Los paneles están impermeabilizados y unidos con la lámina Schlüter®-KERDI, que permite la directa colocación del recubrimiento. Está preparado para la instalación del desagüe Schlüter®-KERDI-DRAIN. Código EAN: 4011832133824
