# Schlüter®-KERDI-SHOWER-TC - Panel de pendiente, 2 piezas + panel compensación 2 piezas, 120x120cm, x35mm

- Propiedad del archivo: CONSTRUNARIO
- Formato: FIEBDC-3/2012
- Programa: Construnario Versión 3.51
- Fecha de los precios: 28/10/2022
- Divisa: EUR

**PSLUKSTC601200** u Schlüter®-KERDI-SHOWER-TC - Panel de pendiente, 2 piezas + panel compensación 2 piezas, 120x120cm, x35mm
Precio: 237.36
Schlüter®-KERDI-SHOWER-TC es un panel de ducha con una pendiente > 2 % para el recubrimiento directo con cerámica en duchas a nivel de suelo. Está preparado para la instalación del desagüe Schlüter®-KERDI-DRAIN-BASE y combina con un panel de compensación para la instalación del bote de salida y la tubería de desagüe. El panel se monta simplemente de dos piezas para garantizar un transporte cómodo y una manipulación sencilla. Un manguito impermeable que cubre el panel completo forma parte del set. Código EAN: 4011832117893
