# Schlüter®-KERDI-SHOWER-SK - Set de impermeabilización p/ducha, 120x120 / 150x150cm,

- Propiedad del archivo: CONSTRUNARIO
- Formato: FIEBDC-3/2012
- Programa: Construnario Versión 3.51
- Fecha de los precios: 28/10/2022
- Divisa: EUR

**PSLUKSS10** u Schlüter®-KERDI-SHOWER-SK - Set de impermeabilización p/ducha, 120x120 / 150x150cm,
Precio: 293.95
Schlüter®-KERDI-SHOWER-SK es un set de impermeabilización para duchas a nivel de suelo. El set contiene Schlüter®-KERDI para la impermeabilización de las paredes en duchas, así como piezas especiales para esquinas interiores y pasos de tuberías. Además el set contiene la banda impermeable Schlüter®-KERDI-KEBA para la impermeabilización de solapes y entregas entre suelo y pared, así como el adhesivo impermeable Schlüter®-KERDI-COLL para la colocación de la banda impermeable y las piezas especiales. El set de impermeabilización Schlüter®-KERDI-SHOWER-SKB contiene además un desagüe Schlüter®-KERDI-DRAINBASE. Schlüter®-KERDI-SHOWER-SK se puede utilizar para la impermeabilización de duchas de obra convencionales, o en combinación con los elementos prefabricados Schlüter®-KERDI-SHOWER-T/-TC/-L/-LC. Código EAN: 4011832134944
