# Schlüter®-DITRA-DRAIN 4 - Lámina de polietileno en bobinas, 25m x 1mm

- Propiedad del archivo: CONSTRUNARIO
- Formato: FIEBDC-3/2012
- Programa: Construnario Versión 3.51
- Fecha de los precios: 28/10/2022
- Divisa: EUR

**PSLUDITRA-DRAIN25M** m2 Schlüter®-DITRA-DRAIN 4 - Lámina de polietileno en bobinas, 25m x 1mm
Precio: 18.34
Recomendada para la colocación de pieza cerámica de gran formato. Código EAN: 4011832089978
