# Schlüter®-DITRA-DRAIN 4 - Lámina de polietileno en bobinas, 10m x 1mm

- Propiedad del archivo: CONSTRUNARIO
- Formato: FIEBDC-3/2012
- Programa: Construnario Versión 3.51
- Fecha de los precios: 28/10/2022
- Divisa: EUR

| Código | Ud | Descripción | Precio |
|---|---|---|---|
| PSLUDITRA-DRAIN10M | m2 | Schlüter®-DITRA-DRAIN 4 - Lámina de polietileno en bobinas, 10m x 1mm | 20.32 |
