# Schlüter®-DITRA-DRAIN-STU - Cinta autoadhesiva para cubrir uniones 30 m

- Propiedad del archivo: CONSTRUNARIO
- Formato: FIEBDC-3/2012
- Programa: Construnario Versión 3.51
- Fecha de los precios: 28/10/2022
- Divisa: EUR

| Código | Ud | Descripción | Precio |
|---|---|---|---|
| PSLUSTUVKB9030M | m | Schlüter®-DITRA-DRAIN-STU - Cinta autoadhesiva para cubrir uniones 30 m | 5.76 |
