# Schlüter®-DITRA-DRAIN 8 - Lámina de polietileno en bobinas 12.5 x 1 m

- Propiedad del archivo: CONSTRUNARIO
- Formato: FIEBDC-3/2012
- Programa: Construnario Versión 3.51
- Fecha de los precios: 28/10/2022
- Divisa: EUR

| Código | Ud | Descripción | Precio |
|---|---|---|---|
| PSLUDITRA-DRAIN812 | m2 | Schlüter®-DITRA-DRAIN 8 - Lámina de polietileno en bobinas 12.5 x 1 m | 19.47 |
