# Schlüter®-TROBA-RO - Lámina de polietileno en bobinas, 20x1m

- Propiedad del archivo: CONSTRUNARIO
- Formato: FIEBDC-3/2012
- Programa: Construnario Versión 3.51
- Fecha de los precios: 28/10/2022
- Divisa: EUR

**PSLUTROBA-RO** m2 Schlüter®-TROBA-RO - Lámina de polietileno en bobinas, 20x1m
Precio: 14.32
Schlüter®-TROBA es una lámina de separación y de protección para sistemas de impermeabilización, que se coloca por debajo de recubrimientos cerámicos colocados en gravilla. Es una lámina de polietileno estructurada resistente a la presión con agujeros laterales, para la segura evacuación del agua a la capa de impermeabilización. Sobre una capa de reparto de cargas de mortero de cemento se debe instalar la lámina Schlüter®-DITRA 25 para la impermeabilización y desolidarización. Código EAN: 4011832007255
