# Schlüter®-TROBA-PLUS 8 - Lámina de drenaje de polietileno en bobinas, 12, 5x1m x 8mm

- Propiedad del archivo: CONSTRUNARIO
- Formato: FIEBDC-3/2012
- Programa: Construnario Versión 3.51
- Fecha de los precios: 28/10/2022
- Divisa: EUR

**PSLUTROBA-PLUS8** m2 Schlüter®-TROBA-PLUS 8 - Lámina de drenaje de polietileno en bobinas, 12, 5x1m x 8mm
Precio: 16.15
Schlüter®-TROBA-PLUS es un drenaje de superficies duradero, que rompe los capilares y evacua el agua con seguridad. Los nódulos cónicos son altamente resistentes y cubiertos de un velo permeable. Estos nódulos elevan el recubrimiento cerámico en toda su superficie y crean de esta manera un área de drenaje uniforme. Código EAN: 4011832018404
