# Schlüter®-TROBA-PLUS-8G - Lámina de drenaje de polietileno en bobinas, 12, 5x1m x 8mm

- Propiedad del archivo: CONSTRUNARIO
- Formato: FIEBDC-3/2012
- Programa: Construnario Versión 3.51
- Fecha de los precios: 28/10/2022
- Divisa: EUR

**PSLUTROBA-PLUS8G** m2 Schlüter®-TROBA-PLUS-8G - Lámina de drenaje de polietileno en bobinas, 12, 5x1m x 8mm
Precio: 18.85
Schlüter®-TROBA-PLUS-G es un drenaje de superficies duradero, que rompe las capilares y evacua el agua con seguridad. Los nódulos cónicos son altamente resistentes y cubiertos de una malla permeable. Estos nódulos elevan el recubrimiento cerámico en toda su superficie y crean de esta manera un área de drenaje uniforme. Schlüter®-TROBA-PLUS 8G es especialmente apto en combinación con recrecidos de drenaje. Código EAN: 4011832104015
