# Schlüter®-TROBA-LINE-TLG - Canaleta con base cerrada, 0, 75m x 160mm x 20mm, acero inox. V2A

- Propiedad del archivo: CONSTRUNARIO
- Formato: FIEBDC-3/2012
- Programa: Construnario Versión 3.51
- Fecha de los precios: 28/10/2022
- Divisa: EUR

| Código | Ud | Descripción | Precio |
|---|---|---|---|
| PSLUTLG2V2A16075 | u | Schlüter®-TROBA-LINE-TLG - Canaleta con base cerrada, 0, 75m x 160mm x 20mm, acero inox. V2A | 108.29 |
