# Schlüter®-TROBA-LINE-TL/V - Refuerzo para TL y TLG, 1m x 20mm, acero inox

- Propiedad del archivo: CONSTRUNARIO
- Formato: FIEBDC-3/2012
- Programa: Construnario Versión 3.51
- Fecha de los precios: 28/10/2022
- Divisa: EUR

| Código | Ud | Descripción | Precio |
|---|---|---|---|
| PSLUTL2V100 | u | Schlüter®-TROBA-LINE-TL/V - Refuerzo para TL y TLG, 1m x 20mm, acero inox. | 41.55 |
