# Schlüter®-TROBA-LINE-TLK-E - Regleta, 100cm, , acero inox. V2A

- Propiedad del archivo: CONSTRUNARIO
- Formato: FIEBDC-3/2012
- Programa: Construnario Versión 3.51
- Fecha de los precios: 28/10/2022
- Divisa: EUR

**PSLUTLKE4070100** u Schlüter®-TROBA-LINE-TLK-E - Regleta, 100cm, , acero inox. V2A
Precio: 36.68
Schlüter®-TROBA-LINE-TLK-E es una regleta de acero inoxidable para limitar los recubrimientos de la gravilla o la capa de reparto de cargas. Código EAN: 4011832088711
