# Schlüter®-TROBA-LINE-TL/H - Regulador de altura, 135mm x 0-20mmx75mm, acero inox

- Propiedad del archivo: CONSTRUNARIO
- Formato: FIEBDC-3/2012
- Programa: Construnario Versión 3.51
- Fecha de los precios: 28/10/2022
- Divisa: EUR

**PSLUTL2H75** u Schlüter®-TROBA-LINE-TL/H - Regulador de altura, 135mm x 0-20mmx75mm, acero inox.
Precio: 19.26
Schlüter®-TROBA-LINE-TL/H es un regulador de altura, que facilita la instalación de las canaletas de drenaje perforadas Schlüter®-TROBA-LINE-TL y Schlüter®-TROBA-LINE-TLR en alturas variables hasta 40 mm. Código EAN: 4011832079801
