# Schlüter®-TROBA-LINE-TLR - Canaleta c/base perforada, rejilla cincada, 1m x 110mm x 40mm, acero inox

- Propiedad del archivo: CONSTRUNARIO
- Formato: FIEBDC-3/2012
- Programa: Construnario Versión 3.51
- Fecha de los precios: 28/10/2022
- Divisa: EUR

**PSLUTL4R110100** u Schlüter®-TROBA-LINE-TLR - Canaleta c/base perforada, rejilla cincada, 1m x 110mm x 40mm, acero inox.
Precio: 167.70
Schlüter®-TROBA-LINE-TLR es una canaleta de drenaje, que consiste de una parte baja de acero inoxidable y una rejilla de drenaje superior de acero zincado, que se puede instalar de baja altura en terrazas y balcones delante de las puertas para evitar la entrada de agua acumulada. También es apto como canaleta de drenaje de alta resistencia en grandes superficies. Código EAN: 4011832079597
