# Schlüter®-TROBA-LINE-TLGR - Canaleta c/base cerrada, rejilla cincada, 0, 75m x 160mm x 40mm, acero inox

- Propiedad del archivo: CONSTRUNARIO
- Formato: FIEBDC-3/2012
- Programa: Construnario Versión 3.51
- Fecha de los precios: 28/10/2022
- Divisa: EUR

| Código | Ud | Descripción | Precio |
|---|---|---|---|
| PSLUTLG4R16075 | u | Schlüter®-TROBA-LINE-TLGR - Canaleta c/base cerrada, rejilla cincada, 0, 75m x 160mm x 40mm, acero inox. | 162.68 |
