# Schlüter®-TROBA-STELZ-MR - Anillo de PVC

- Propiedad del archivo: CONSTRUNARIO
- Formato: FIEBDC-3/2012
- Programa: Construnario Versión 3.51
- Fecha de los precios: 28/10/2022
- Divisa: EUR

**PSLUTROBA-STELZ** u Schlüter®-TROBA-STELZ-MR - Anillo de PVC
Precio: 1.18
Schlüter®-TROBA-STELZ-MR son anillos de plástico que sirven como ayuda en la colocación de placas de gran formato en balcones y terrazas. Los anillos de plástico de 25 mm de altura se rellenan con mortero y se colocan bajo las baldosas en el punto de encuentro de las mismas. Código EAN: 4011832020711
