# Schlüter®-TROBA-STELZ-DR - Anillo encofrado p/adhesivos cementosos, pvc,

- Propiedad del archivo: CONSTRUNARIO
- Formato: FIEBDC-3/2012
- Programa: Construnario Versión 3.51
- Fecha de los precios: 28/10/2022
- Divisa: EUR

**PSLUTROBA-STELZ-DR** u Schlüter®-TROBA-STELZ-DR - Anillo encofrado p/adhesivos cementosos, pvc,
Precio: 9.53
Schlüter®-TROBA-STELZ-DR son anillos de encofrado para adhesivos cementosos en capa fina para Schlüter®-TROBA-PLUS. Después de la aplicación del adhesivo se pueden dejar los anillos como encofrado perdido o recuperarlos y usarlos en otra ocasión. Código EAN: 4011832081101
