# Schlüter®-KERDI-DRAIN-DR - Manguito KERDI (d=17, 5), 100x100cm,

- Propiedad del archivo: CONSTRUNARIO
- Formato: FIEBDC-3/2012
- Programa: Construnario Versión 3.51
- Fecha de los precios: 28/10/2022
- Divisa: EUR

| Código | Ud | Descripción | Precio |
|---|---|---|---|
| PSLUKD10M1000 | u | Schlüter®-KERDI-DRAIN-DR - Manguito KERDI (d=17, 5), 100x100cm, | 24.84 |
