# Schlüter®-KERDI-DRAIN-R - Rejilla de recambio, 15x15cm,

- Propiedad del archivo: CONSTRUNARIO
- Formato: FIEBDC-3/2012
- Programa: Construnario Versión 3.51
- Fecha de los precios: 28/10/2022
- Divisa: EUR

**PSLUKD15R** u Schlüter®-KERDI-DRAIN-R - Rejilla de recambio, 15x15cm,
Precio: 78.77
Schlüter®-KERDI-DRAIN-R / -RL son rejillas para la rehabilitación, que en caso de trabajos de saneamiento en los recubrimientos cerámicos se pueden instalar por encima de desagües existentes. Código EAN: 4011832034732
