# Schlüter®-KERDI-DRAIN rejilla - Rejilla de recambio, 10x10cm, , acero inox. cepillado

- Propiedad del archivo: CONSTRUNARIO
- Formato: FIEBDC-3/2012
- Programa: Construnario Versión 3.51
- Fecha de los precios: 28/10/2022
- Divisa: EUR

**PSLUKDGR10ED1S** u Schlüter®-KERDI-DRAIN rejilla - Rejilla de recambio, 10x10cm, , acero inox. cepillado
Precio: 34.30
Schlüter®-KERDI-DRAIN, rejillas sin marco para sustitución o recambio en desagües previamente instalados. Código EAN: 4011832134982
