# Schlüter®-KERDI-DRAIN-BASE - Bote c/salida horizontal DN=40,

- Propiedad del archivo: CONSTRUNARIO
- Formato: FIEBDC-3/2012
- Programa: Construnario Versión 3.51
- Fecha de los precios: 28/10/2022
- Divisa: EUR

**PSLUKD10BH4050** u Schlüter®-KERDI-DRAIN-BASE - Bote c/salida horizontal DN=40,
Precio: 32.53
Schlüter®-KERDI-DRAIN-BASE es un bote con salida horizontal para la combinación con el elemento de desagüe KD BV 100 y una rejilla con sifón y retén labial. Código EAN: 4011832135071
