# Schlüter®-KERDI-DRAIN-ZBS - Elemento de protección contra incendios para sellado de forjado

- Propiedad del archivo: CONSTRUNARIO
- Formato: FIEBDC-3/2012
- Programa: Construnario Versión 3.51
- Fecha de los precios: 28/10/2022
- Divisa: EUR

**PSLUKDZBS** Schlüter®-KERDI-DRAIN-ZBS - Elemento de protección contra incendios para sellado de forjado
Precio: 137.77
Schlüter®-KERDI-DRAIN-ZBS es un elemento de protección contra incendios para el sellado de pasos de forjado. Sirve en combinación con el set de desagüe KD BAV 50 GVB como barrera cortafuego de los pasos de forjado y evita tanto el uso de morteros ignífugos, como la formación de puentes acústicos. Código EAN: 4011832147036
