# Schlüter®-KERDI-BOARD - Palets mixtos, composición 10x5 mm, 10x9, 10x12, 5, 6x19, 4x28, 3x38, 3x50 mm

- Propiedad del archivo: CONSTRUNARIO
- Formato: FIEBDC-3/2012
- Programa: Construnario Versión 3.51
- Fecha de los precios: 28/10/2022
- Divisa: EUR

**PSLUKB1250MP3** u Schlüter®-KERDI-BOARD - Palets mixtos, composición 10x5 mm, 10x9, 10x12, 5, 6x19, 4x28, 3x38, 3x50 mm
Precio: 1221.94
Aplicaciones y funciones Schlüter®-KERDI-BOARD es un soporte multifuncional para la colocación de recubrimientos cerámicos. Además puede servir como impermeabilización en combinación con recubrimientos cerámicos y presenta múltiples campos de aplicación como panel de construcción. Schlüter®-KERDI-BOARD es un panel de espuma rígida extrudido recubierto por ambas caras con un material de refuerzo especial y un geotextil, que garantiza un anclaje efectivo del adhesivo. Los distintos grosores del panel de 5, 9, 12,5, 19, 28, 38 y 50 mm cubren un amplio campo de aplicaciones para la confección de soportes planos e impermeables. Realizando una correcta impermeabilización de las uniones y entregas se puede utilizar Schlüter®-KERDI-BOARD también como impermeabilización certificada en combinación con cerámica. Schlüter®-KERDI-BOARD es apto para la creación de soportes de colocación para recubrimientos cerámicos sobre muros de ladrillo ya existentes, soportes antiguos de todo tipo y estructuras metálicas o de madera. Schlüter®-KERDI-BOARD también es apto para crear tabiques autoportantes rectos o curvados, para revestir instalaciones y tuberías, para revestir bañeras y duchas rectas o curvadas y para confeccionar encimeras de cocinas y lavabos, estantes y otros muebles de baño. También es apto para la creación de soportes planos en pavimentos para la rehabilitación de zonas sanitarias de uso de personas o similar. Schlüter®-KERDI-BOARD se puede cortar a medida fácilmente con un cúter. La superficie cuadriculada facilita un corte y una instalación limpia y rápida. Sobre paredes existentes, los paneles Schlüter®-KERDI-BOARD se pueden colocar con adhesivos en capa fina o con pegotes de mortero o de un adhesivo adecuado. En caso necesario se pueden anclar los paneles mecánicamente. Sobre estructuras metálicas o de madera, el panel se instala utilizando los tornillos de fijación disponibles en nuestra gama de productos. Las baldosas se pueden colocar con adhesivos en capa fina directamente sobre La oferta se completa con ángulos y elementos en forma de U para el falseo de tuberías, así como con los paneles ranurados Schlüter®-KERDI-BOARD para revestimientos curvados. También existen en la gama de productos, perfiles y ayudas de montaje para entregas y remates en paredes, así como tacos y tornillos. Código EAN: 4011832112874
