# Schlüter®-KERDI-BOARD-E - Elemento de ángulo 19x260 mm x 62.5 cm,

- Propiedad del archivo: CONSTRUNARIO
- Formato: FIEBDC-3/2012
- Programa: Construnario Versión 3.51
- Fecha de los precios: 28/10/2022
- Divisa: EUR

**PSLUKB196252600E** u Schlüter®-KERDI-BOARD-E - Elemento de ángulo 19x260 mm x 62.5 cm,
Precio: 74.45
Schlüter®-KERDI-BOARD-E es un elemento de ángulo para la confección de esquinas y revestimientos de tuberías. Código EAN: 4011832108112
