# Schlüter®-KERDI-BOARD-ZA - Perfil en U, perforación doble, 2, 5m x 28mm, acero inox. V2A cepillado

- Propiedad del archivo: CONSTRUNARIO
- Formato: FIEBDC-3/2012
- Programa: Construnario Versión 3.51
- Fecha de los precios: 28/10/2022
- Divisa: EUR

**PSLUKBZA28EB** m Schlüter®-KERDI-BOARD-ZA - Perfil en U, perforación doble, 2, 5m x 28mm, acero inox. V2A cepillado
Precio: 17.35
Schlüter®-KERDI-BOARD-ZA es un perfil en forma de U de acero inoxidable cepillado con ambos lados perforados. Es especialmente apto para el remate visual en tabiques y estantes. Código EAN: 4011832108525
