# Schlüter®-KERDI-BOARD-ZA/E - Esquina en U, perforación doble, 50mm, acero inox. V2A cepillado

- Propiedad del archivo: CONSTRUNARIO
- Formato: FIEBDC-3/2012
- Programa: Construnario Versión 3.51
- Fecha de los precios: 28/10/2022
- Divisa: EUR

| Código | Ud | Descripción | Precio |
|---|---|---|---|
| PSLUEKBZA50EB | u | Schlüter®-KERDI-BOARD-ZA/E - Esquina en U, perforación doble, 50mm, acero inox. V2A cepillado | 17.05 |
