# Schlüter®-KERDI-BOARD-ZB - Perfil en U, perforación triple, 2, 5m x 50mm, acero inox. V2A

- Propiedad del archivo: CONSTRUNARIO
- Formato: FIEBDC-3/2012
- Programa: Construnario Versión 3.51
- Fecha de los precios: 28/10/2022
- Divisa: EUR

**PSLUKBZB50E** u Schlüter®-KERDI-BOARD-ZB - Perfil en U, perforación triple, 2, 5m x 50mm, acero inox. V2A
Precio: 17.77
Schlüter®-KERDI-BOARD-ZB es un perfil en forma de U con triple perforación de acero inoxidable. Es apto para la fijación y estabilización de construcciones con el panel de colocación Schlüter®-KERDI-BOARD. Código EAN: 4011832108594
