# Schlüter®-KERDI-BOARD-ZT- Arandelas de fijación (100 ud.),

- Propiedad del archivo: CONSTRUNARIO
- Formato: FIEBDC-3/2012
- Programa: Construnario Versión 3.51
- Fecha de los precios: 28/10/2022
- Divisa: EUR

**PSLUKBZT36E** u Schlüter®-KERDI-BOARD-ZT- Arandelas de fijación (100 ud.),
Precio: 50.81
Schlüter®-KERDI-BOARD-ZT son arandelas de fijación de acero galvanizado o acero inoxidable para la fijación de Schlüter®-KERDI-BOARD a construcciones de perfilería. Código EAN: 4011832110092
