# Schlüter®-KERDI-BOARD-ZS - Rosca fina de 35 mm con punta para taladrar (200 ud.),

- Propiedad del archivo: CONSTRUNARIO
- Formato: FIEBDC-3/2012
- Programa: Construnario Versión 3.51
- Fecha de los precios: 28/10/2022
- Divisa: EUR

**PSLUKBZS35FB** u Schlüter®-KERDI-BOARD-ZS - Rosca fina de 35 mm con punta para taladrar (200 ud.),
Precio: 5.60
Schlüter®-KERDI-BOARD-ZS son tornillos para la fijación de Schlüter®-KERDI-BOARD a construcciones de perfilería. Código EAN: 4011832110146
