# Schlüter®-BARA-RTK - Perfil vierteaguas, al. lacado, 2, 5m x 30mm, beige RAL1019

- Propiedad del archivo: CONSTRUNARIO
- Formato: FIEBDC-3/2012
- Programa: Construnario Versión 3.51
- Fecha de los precios: 28/10/2022
- Divisa: EUR

**PSLURTK30HB** m Schlüter®-BARA-RTK - Perfil vierteaguas, al. lacado, 2, 5m x 30mm, beige RAL1019
Precio: 34.97
Schlüter®-BARA-RTK es un perfil vierteaguas para la colocación sobre un recrecido con pendiente. El perfil tiene un sistema para fijar el sistema de canalones Schlüter®-BARIN. Las baldosas pueden sobrepasar el perfil, aunque como alternativa se puede instalar en la transición al goterón un perfil de Schlüter®-JOLLY como remate para los cantos de las baldosas. Código EAN: 4011832039652
