# Schlüter®-BARA-RTK/I 90° - Ángulo interno 90º, 30mm, beige RAL1019

- Propiedad del archivo: CONSTRUNARIO
- Formato: FIEBDC-3/2012
- Programa: Construnario Versión 3.51
- Fecha de los precios: 28/10/2022
- Divisa: EUR

| Código | Ud | Descripción | Precio |
|---|---|---|---|
| I90RTK30HB | u | Schlüter®-BARA-RTK/I 90° - Ángulo interno 90º, 30mm, beige RAL1019 | 44.41 |
