# Schlüter®-BARA-RK - Perfil de cierre en T, al. lacado, 2, 5m x 65mm, castańo RAL8003

- Propiedad del archivo: CONSTRUNARIO
- Formato: FIEBDC-3/2012
- Programa: Construnario Versión 3.51
- Fecha de los precios: 28/10/2022
- Divisa: EUR

**PSLURK65RB** m Schlüter®-BARA-RK - Perfil de cierre en T, al. lacado, 2, 5m x 65mm, castańo RAL8003
Precio: 26.25
Schlüter®-BARA-RK es un perfil de cierre en colores y forma de T. La parte delantera es un vierteaguas y la posterior cubre la unión con la superficie de drenaje TROBA. Código EAN: 4011832017636
