# Schlüter®-BARA-RK/E 135° - Ángulo externo 135°, 65mm, gris medium

- Propiedad del archivo: CONSTRUNARIO
- Formato: FIEBDC-3/2012
- Programa: Construnario Versión 3.51
- Fecha de los precios: 28/10/2022
- Divisa: EUR

| Código | Ud | Descripción | Precio |
|---|---|---|---|
| E135RK65PG | u | Schlüter®-BARA-RK/E 135° - Ángulo externo 135°, 65mm, gris medium | 38.08 |
