# Schlüter®-BARA-RKK - Perfil vierteaguas en T, al. lacado, 2, 5m x 18mm, gris medium

- Propiedad del archivo: CONSTRUNARIO
- Formato: FIEBDC-3/2012
- Programa: Construnario Versión 3.51
- Fecha de los precios: 28/10/2022
- Divisa: EUR

**PSLURKK18PG** m Schlüter®-BARA-RKK - Perfil vierteaguas en T, al. lacado, 2, 5m x 18mm, gris medium
Precio: 28.27
Schlüter®-BARA-RKK es un perfil de vierteaguas en forma de T con goterón, que se coloca sobre un recrecido con pendiente. Es apto para construcciones en combinación con la lámina de impermeabilización Schlüter®-DITRA 25. El perfil protege los cantos de las baldosas y ofrece un remate limpio. Código EAN: 4011832137969
