# Schlüter®-BARA-RAK - Perfil vierteaguas, al. lacado, 2, 5m x 50mm, gris metálico RAL9006

- Propiedad del archivo: CONSTRUNARIO
- Formato: FIEBDC-3/2012
- Programa: Construnario Versión 3.51
- Fecha de los precios: 28/10/2022
- Divisa: EUR

**PSLURAK50GM** m Schlüter®-BARA-RAK - Perfil vierteaguas, al. lacado, 2, 5m x 50mm, gris metálico RAL9006
Precio: 30.65
Schlüter®-BARA-RAK es un perfil vierteaguas de aluminio en colores, que se coloca en el borde de la terraza o balcón. Código EAN: 4011832080333
