# Schlüter®-BARA-RAK/E 90° - Ángulo externo 90°, 50mm, castaño RAL8003

- Propiedad del archivo: CONSTRUNARIO
- Formato: FIEBDC-3/2012
- Programa: Construnario Versión 3.51
- Fecha de los precios: 28/10/2022
- Divisa: EUR

| Código | Ud | Descripción | Precio |
|---|---|---|---|
| E90RAK50RB | u | Schlüter®-BARA-RAK/E 90° - Ángulo externo 90°, 50mm, castaño RAL8003 | 40.84 |
