# Schlüter®-BARA-RAKEG - Perfil vierteaguas c/goterón, al. lacado, 2, 5m x 21mm, gris metálico RAL9006

- Propiedad del archivo: CONSTRUNARIO
- Formato: FIEBDC-3/2012
- Programa: Construnario Versión 3.51
- Fecha de los precios: 28/10/2022
- Divisa: EUR

**PSLURAKEG21GM** m Schlüter®-BARA-RAKEG - Perfil vierteaguas c/goterón, al. lacado, 2, 5m x 21mm, gris metálico RAL9006
Precio: 37.19
Schlüter®-BARA-RAKEG es un perfil vierteaguas con goterón para la colocación sobre un mortero con pendiente. El perfil Schlüter®-BARA-RAKEG está especialmente diseńado para construcciones en combinación con la lámina de desolidarización Schlüter®-DITRA 25. Gracias al lado vertical cerrado se garantiza un remate limpio de las baldosas cerámicas. Código EAN: 4011832100130
