# Schlüter®-BARA-RW - Perfil vierteaguas en escuadra, al. lacado, 2, 5m x 150mm, blanco brillante RAL9010

- Propiedad del archivo: CONSTRUNARIO
- Formato: FIEBDC-3/2012
- Programa: Construnario Versión 3.51
- Fecha de los precios: 28/10/2022
- Divisa: EUR

**PSLURW150BW** m Schlüter®-BARA-RW - Perfil vierteaguas en escuadra, al. lacado, 2, 5m x 150mm, blanco brillante RAL9010
Precio: 36.43
Schlüter®-BARA-RW es un perfil vierteaguas en forma de escuadra de acero inoxidable o aluminio lacado para rematar los bordes en balcones y terrazas. Código EAN: 4011832032035
