# Schlüter®-BARA-RW - Perfil vierteaguas en escuadra, al. lacado, 2, 5m x 120mm, gris medium

- Propiedad del archivo: CONSTRUNARIO
- Formato: FIEBDC-3/2012
- Programa: Construnario Versión 3.51
- Fecha de los precios: 28/10/2022
- Divisa: EUR

| Código | Ud | Descripción | Precio |
|---|---|---|---|
| PSLURW120PG | m | Schlüter®-BARA-RW - Perfil vierteaguas en escuadra, al. lacado, 2, 5m x 120mm, gris medium | 32.76 |
