# Schlüter®-BARA-RW - Perfil vierteaguas en escuadra, al. lacado, 2, 5m x 30mm, marrón oscuro RAL8019

- Propiedad del archivo: CONSTRUNARIO
- Formato: FIEBDC-3/2012
- Programa: Construnario Versión 3.51
- Fecha de los precios: 28/10/2022
- Divisa: EUR

| Código | Ud | Descripción | Precio |
|---|---|---|---|
| PSLURW30SB | m | Schlüter®-BARA-RW - Perfil vierteaguas en escuadra, al. lacado, 2, 5m x 30mm, marrón oscuro RAL8019 | 18.16 |
