# Schlüter®-BARA-RW-E - Perfil vierteaguas en escuadra, 2, 5m x 55mm, acero inox. V2A

- Propiedad del archivo: CONSTRUNARIO
- Formato: FIEBDC-3/2012
- Programa: Construnario Versión 3.51
- Fecha de los precios: 28/10/2022
- Divisa: EUR

| Código | Ud | Descripción | Precio |
|---|---|---|---|
| PSLURW55E | m | Schlüter®-BARA-RW-E - Perfil vierteaguas en escuadra, 2, 5m x 55mm, acero inox. V2A | 33.50 |
