# Schlüter®-BARA-RW/E 90° - Ángulo externo 90°, al. lacado, 30mm, blanco brillante RAL9010

- Propiedad del archivo: CONSTRUNARIO
- Formato: FIEBDC-3/2012
- Programa: Construnario Versión 3.51
- Fecha de los precios: 28/10/2022
- Divisa: EUR

| Código | Ud | Descripción | Precio |
|---|---|---|---|
| E90RW30BW | u | Schlüter®-BARA-RW/E 90° - Ángulo externo 90°, al. lacado, 30mm, blanco brillante RAL9010 | 24.19 |
