# Schlüter®-BARA-RW/V - Empalme, al. lacado, 30mm, gris medium

- Propiedad del archivo: CONSTRUNARIO
- Formato: FIEBDC-3/2012
- Programa: Construnario Versión 3.51
- Fecha de los precios: 28/10/2022
- Divisa: EUR

| Código | Ud | Descripción | Precio |
|---|---|---|---|
| PSLUVRW30PG | u | Schlüter®-BARA-RW/V - Empalme, al. lacado, 30mm, gris medium | 5.10 |
