# Schlüter®-BARA-RAP - Perfil, al. lacado, 2, 5m x 90mm, gris medium

- Propiedad del archivo: CONSTRUNARIO
- Formato: FIEBDC-3/2012
- Programa: Construnario Versión 3.51
- Fecha de los precios: 28/10/2022
- Divisa: EUR

**PSLURAP90PG** m Schlüter®-BARA-RAP - Perfil, al. lacado, 2, 5m x 90mm, gris medium
Precio: 23.37
Schlüter®-BARA-RAP es un perfil de aluminio lacado. Sirve en combinación con el perfil de vierteaguas Schlüter®-BARA-RW para la limitación de los laterales abiertos en balcones y terrazas. Código EAN: 4011832063596
