# Schlüter®-BARA-RWL - Perfil de borde c/agujeros desagüe, al. lacado, 2, 5m x 30mm, gris medium

- Propiedad del archivo: CONSTRUNARIO
- Formato: FIEBDC-3/2012
- Programa: Construnario Versión 3.51
- Fecha de los precios: 28/10/2022
- Divisa: EUR

**PSLURWL30PG** m Schlüter®-BARA-RWL - Perfil de borde c/agujeros desagüe, al. lacado, 2, 5m x 30mm, gris medium
Precio: 18.16
Schlüter®-BARA-RWL es un perfil de borde con agujeros de desagüe, de aluminio en color para los bordes de balcones y terrazas. Se adapta especialmente para el remate de pavimentos de balcones y terrazas, que se colocan sueltos sobre gravilla o soportes “STELZ”. Código EAN: 4011832045967
