# Ángulo externo 135ş, referencia E 135 RKL 30 GM de la serie BARA-RK de Schlüter®. 30 mm, gris metálico RAL 9006

- Propiedad del archivo: CONSTRUNARIO
- Formato: FIEBDC-3/2012
- Programa: Construnario Versión 3.51
- Fecha de los precios: 28/10/2022
- Divisa: EUR

**E135RKL30GM** u Ángulo externo 135ş, referencia E 135 RKL 30 GM de la serie BARA-RK de Schlüter®. 30 mm, gris metálico RAL 9006
Precio: 68.73
Schlüter®-BARA-RK es un perfil de remate para los bordes expuestos de los revestimientos de balcones y terrazas. El perfil permite realizar un remate estético de las partes expuestas de la solera, protegiendo al mismo tiempo de los agentes atmosféricos y la corrosión. La parte del goteron cubrirá a su vez la lámina de drenaje Schlüter®-TROBA-PLUS instaláda sobre el soporte. Durante la realización de la solera, el ala de fijación del perfil Schlüter®-BARA-RK perforada trapezoidalmente, se embeberá en el mortero, mientras que la parte superior del perfil, podrá ser usada para nivelar la solera a la altura deseada. Entre la impermeabilización y el recrecido, se instalará Schlüter®-TROBA-PLUS como lámina de drenaje. Con esto evitaremos que el agua pueda acumularse en la solera. Para la instalación de la lámina Schlüter®- DITRA 25 será necesario realizar la solera 3 mm por debajo de la altura del canto del perfil. Schlüter®-DITRA 25 desolidariza el recubrimiento cerámico del soporte y neutraliza las tensiones internas, sobre todo provocadas por los cambios de temperatura. En la imagen se puede ver un ejemplo de lámina Schlüter®-DITRA 25 como lámina de impermeabilización en combinación con revestimiento cerámico. Código EAN: 4011832129261
